# Gerüstarbeiten Klopstockstr.
Angebotsaufforderung (GAEB 90, DA83)
Währung: EUR

## Gerüstarbeiten Klopstockstr.12-16/Uhland
Datum: 28.11.25

*Hinweis*
BAUVORHABEN:  Mülheim, Klopstockstr.12,14,16
  Uhlandstr. 66

GEWERK:  WÄRMEDÄMM-PUTZFASSADE
  -Dünnschicht-

Angaben zum Bauwerk

Baustelleneinrichtung erfolgt für alle beauftragten
Objekte
Die Gebäude sind 3-geschossig und bestehen aus:

- Kellergeschoß
- Erdgeschoß
- 1. Obergeschoß
- 2. Obergeschoß
- Dachgeschoß
(Satteldach mit Abwalmungen)

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) Besondere technische Vorschriften

Insbesondere möchten wir auf die folgenden DIN und
Verordnungen hinweisen

DIN 18451 Gerüstarbeiten

DIN 4420 Teil 1: Schutzgerüste (Fanggerüste,
-Dachfanggerüst, -Schutzdächer)

DIN 4420 Teil 3: Stahlrohrkupplungsgerüst
(-Auslegergerüst, -Konsolengerüst, -Hängegerüst)

DIN EN 12810 Fassadengerüst aus vorgefertigten
Bauteilen

DIN EN 12811 Arbeitsgerüst (temporäre Konstruktion für
Bauwerke)

Betriebssicherheitsverordnung BetrSichV, mit den
zugehörigen technischen Regeln "TRBS"

Berufsgenossenschaftliche Information: BGI 663

DIN EN1263-1 Schutznetze (Auffangnetze); Teil 1:
Sicherheitstechnische Anforderungen, Prüfverfahren

BGR 179 Einsatz von Schutznetzen

DIN 18540 Abdichten von Außenfugen im Hochbau mit
Fugendichtungsmassen

DIN V 18550 Putz und Putzsysteme - Ausführung

DIN 18558 Kunstharzputze

DIN 55699 Verarbeitung von Wärmedämm-Verbundsysteme

DIN 4108 Beiblatt 2 Wärmeschutz und Energie-Einsparung
in Gebäuden

DIN 18345 Wärmedämm-Verbundsyssteme

DIN 18352 Fliesen- und Plattenarbeiten (für keramische
Beläge)

DIN 18363 Maler- und Lackierarbeiten

Die aktuellen Praxismerkblätter und die zugehörigen
System-Herstellervorschriften des angebotenenen
Herstellers

DIN 4102-1 Brandverhalten von Baustoffen und Bauteilen

UVV Unfallverhütungsvorschriften

Landesbauordnung NRW

Im Zuge der Gerüstarbeiten sind sämtliche
Dokumentationen (z.B. Aufbau- und Verwendungsanleitung,
Statikberechnungen bei Abweichungen von der
Regelausführung, Prüfprotokolle der Gerüstfreigabe)
anzufertigen und auf Verlangen dem AG vorzulegen.

Hier sind die Vorgaben des Herstellers, bei der Auswahl
der Untergrundsmaterialien zu beachten und einzuhalten,
dies gilt auch für die Verlegerichtlinen des
Herstellers.
Für Ausführung und Anwendung gelten die neuesten
technischen Richtlinien und Herstellervorschriften.

Bei Leistungen die nach Fertigstellung nicht mehr
sichtbar bzw. prüfbar sind, ist durch den AN eine
Fotodokumentation den Abrechnungsunterlagen
unaufgefordert beizulegen.

Die bautechtechnischen- und bauaufischtlichen
Nachweise, die Übereinstimmungserklärung und die
Fachunternehmerbescheinigung sind dem AG mit Abnahme,
spätestens mit der Rechnung einzureichen.

Artenschutz an Gebäuden

Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

Abreißprobe zur Prüfung der Eignung des Untergrundes /
Altputzes

Zur Prüfung der Tragfähigkeit des Untergrundes ist eine
Abreißprobe durchzuführen. Dazu ist eine Fläche von ca.
40 x 40 cm mit Klebe- und Armierungsmörtel zu
überarbeiten. In das obere Drittel  ist
alkaliresistentes  Gewebe (ca. 40 x 60 cm), so
einzubauen, dass 20 cm überstehen. Nach 7 Tagen ist an
dem überstehenden Gewebe zu reißen. Löst sich das
Gewebe aus dem Armierungsmörtel, ist der Altputz
tragfähig; löst sich der Armierungsmörtel von der Wand,
ist der Altputz nicht tragfähig und muss entfernt
werden.

*Hinweis*
Vorbemerkungen / Angaben zum Objekt

Vor Angebotsabgabe wird eine eigenständige Besichtigung
der
Gebäude und der Bauumfeldes empfohlen. Gemeinsame
Ortsbesichtigungen finden nicht statt. Der Bieter hat
sich selbst an der Baustelle ausreichend zu
informieren.

An den Gebäuden

Mülheim, Klopstockstr. 12-16, Uhlandstr. 66

werden energetische Modernisierungsmaßnahmen
durchgeführt. Folgende Maßnahmen werden ausgführt:
WDVS, Balkonsanierung inkl. neuer Balkongeländer,
Elektroarbeiten, Erneuerung der Tür- und
Fensteranlagen, Dacharbeiten u.weiteres.

Die gesamte Bauzeit beträgt ca. 10 Monate

Die Gerüste werden allen Gewerken zur Nutzung zur
Verfügung gestellt, sowie Sanitärcontainer und
Baustellen WC.
Materialtransporte sind nicht enthalten und sind in die
EP einzukalkulieren. Schutz der Arbeiten vor
Unfallgefahren, Witterungseinflüssen und Diebstahl sind
durch den AN sicherzustellen.
Während der Bauzeit ist die Baustelle in einem sauberen
Zustand zu halten und regelmäßig aufzuräumen.

Wasser und Baustrom  werden bauseits im Bereich des
Baufeldes an einem zentralen Punkt kostenlos zur
Verfügung gestellt. Zuleitungen zu den
Verbraucherstellen sind selbständig herzustellen und
vorzuhalten.

Aufmaßtermine, Ausführungstermine in den Wohnungen u.
anderen Mieteinheiten, sind eigenständig vom AN mit den
Mietern zu vereinbaren (per Aushänge o. persönlichen
Mieterkontakt). Kontaktdaten der Mieter können für die
Dauer der Maßnahmen zur Verfügung gestellt werden. Die
vereinbarten Termine sind
zuverlässig / verbindlich einzuhalten.

Materiallagerflächen werden bei der Baubesprechung vor
Baubeginn bei der gemeinsamen Begehung mit der BL
festgelegt. Ein Plan zur Lagerung von Materialien ist
14 Tage zuvor der Bauleitung vorzulegen.

Feuerwehrzufahrten und Stellflächen (falls vorhanden):
Die Feuerwehrzufahrten und Abstellflächen gem. des
beiliegenden Lageplanes dürfen für die
Baustelleneinrichtung nicht genutz werden. Diese
Bereiche sind ständig freizuhalten.
Kurzfristige Nutzung für Materiallieferung, Be- und
Entladen ist zulässig.

Das Aufmaß und die Rechnung ist hausweise zu gliedern
und zu unterteilen. Dem Aufmaß ist eine Mieterliste
bzw. eine Liste über die Mieteinheiten beizufügen,
anhand dessen die einzelnen Leistungen/ Pos. aus dem LV
(mit Pos. Nr.) den jeweiligen Mieteinheiten zugeordnet
werden können.

*Hinweis*
Folgende  Ausführungstermine sind zwingend einzuhalten:

Baubeginn: 09.02.2026 (Baustelleneinrichtung und
Gerüststellung)
WDVS Arbeiten. ab 16.03.2026
Fertigstellung: 31.08.2026 (Abrüsten)

*Hinweis*
Weitere Hinweise für die Kalkulation
----------------------------------------------------

in den Einheitspreisen sind neben den Nebenleistungen
nachstehende Leistungen enthalten, wenn in der
Leistungsbeschreibung keine eigene Position dafür
vorgesehen ist:

Die Sicherung der Verkehrs-, Versorgungs- und
Entsorgungsanlagen im Bereich des Baugeländes sowie die
Durchführung der erforderlichen Maßnahmen der
verkehrspolizeilichen Sicherung.

Das Einholen der Genehmigungen für Strassen- und
Bürgersteigabsperrungen, bzw.

  Gleiches gilt auch für die Nutzung von
Nachbargrundstücken.

Aufstellen, Vorhalten und Beseitigen von Blenden und
Schutzgerüsten zur Sicherung des öffentlichen Verkehrs
sowie von Einrichtungen außerhalb der Baustelle zur
Umleitung und Regelung des öffentlichen Verkehrs.

Schutz der in Benutzung genommenen öffentlichen
Verkehrsflächen oder anderer Einrichtungen und
Vorleistungen anderer Unternehmer vor Beschädigung
sowie Beseitigung der Schäden oder Übernahme der Kosten
hierfür.

Übernahme der Gebühren für die Benutzung von
öffentlichen Verkehrsflächen oder Nachbargrundstücken.

Herstellen und beseitigen der Zufahrtswege von den
öffentlichen Verkehrsflächen oder bauseits
hergestellten Baustraße zu den einzelnen Baustellen.
Vorhalten der Zufahrtswege.

Reinigen der Baustelle und der Zugangswege sowie des
Aussengeländes jeweils zum Wochenende und vor
Feiertagen und nach Beendigung der Vertragsarbeiten.

Notwendige Maßnahmen zum Schutz von Dächern, Rinnen,
Fallrohren, Blechen, Fugenbändern, Fußböden, Geländern,
Stahlzargen, Fenstern, Türen, Beschlägen und sonstigen
Bauteilen vor Verunreinigungen und Beschädigungen durch
die Putzarbeiten, einschl. der erforderlichen Stoffe
oder Schutzanstriche für Verblendungen, Gesimse,
Sohlbänke, eloxierte Teile u.ä. sowie die spätere
Beseitigung.

Die Kosten für Aufenthalts- und Lagerräume.

Das Wiederherstellen der durch die eigenen Arbeiten
beschädigten Grünanlagen (durch Anlieferungen,
Lagerflächen etc.)

Zuschnitte und Anpassarbeiten an den Dämmplatten
(Ausschnitte, Aussparungen, Schrägen u.s.w.

Das Herstellen von bis zu 0,50 m² grossen mobilen
Musterflächen nach Vorauswahl vorliegender
Farbvorschläge.

Die endgültige Farbangabe erfolgt an Hand der
Musterflächen.

Zur Kalkulation ist eine Farbe mit dem Grundton
"hellgetönt" vorzusehen.

Farbtonstufen:

hellgetönt entspricht Hellbezugswerten  51 -100

mittelgetönt entspricht Hellbezugswerten  26 - 50

sattgetönt entspricht Hellbezugswerten  25 - 11

  Voll- oder entspricht Hellbezugswerten  0 - 10

Sonderton

Die in der Leistungsbeschreibung angegebenen Produkte
gelten als Qualitätsbeispiel und schaffen für alle
Anbieter eine einheitliche Kalkulationsgrundlage. Sie
werden durch Angebotsabgabe Bestandteil des Angebotes.
Die Bauleitung behält sich vor, von allen zur Anwendung
kommenden Stoffen Proben zu entnehmen und auf Qualität
und Eignung untersuchen zu lassen.

Vor Angebotsabgabe wird eine eigenständige Besichtigung
der  Gebäude und der Bauumfeldes empfohlen. Gemeinsame
Ortsbesichtigungen finden nicht statt. Der Bieter hat
sich selbst an der Baustelle ausreichend zu
informieren.

Sonstiges
---------------

Alle Leistungen umfassen auch die Lieferung der
dazugehörigen Stoffe und Bauteile einschl. Abladen und
Lagern auf der Baustelle, wenn in der
Leistungsbeschreibung nichts anderes vorgeschrieben
ist.

Die Anlieferung sämtlicher zur Ausführung kommenden
Stoffe muss in der Originalverpakung erfolgen

Es sind die Richtlinien des Werkstoffherstellers zu
berücksichtigen. Bei Systemaufbauten dürfen nur die
Stoffe
eines Herstellers verwendet werden

Flächen mit Abläufen, insbesondere
Kellerausgangstreppen sind ständig von anfallendem
Schutt vollständig freizuhalten, so daß das anfallende
Tagwasser sicher abfliesen kann.

Ebenso sind die Regenstandrohre dauerhaft abzudecken,
so daß es hier zu keiner Verstopfung der Grundleitung
kommen kann.

*Hinweis*
Fabrikatfestlegung

Die Ausschreibung beruht auf Produkten der Firma
Brillux.

Der Anbieter hat die Möglichkeit, ein gleichwertiges
anderes Erzeugnis anzubieten, wobei der Nachweis der
Gleichwertigkeit durch den Auftraggeber gefordert wird.
Dies ist vor Angebotsabgabe anzugeben. Bei einem
Materialwechsel, durch den Auftragnehmer, ist dieser
dem Einkauf und der Bauleitung unaufgefordert, vor dem
Einbau mitzuteilen und abzustimmen.

Die zur Ausführung gelangenden Wärmedämm-Verbundsysteme
müssen bauaufsichtlich zugelassen sein. Diese Zulassung
ist ausgestellt vom "Deutsches Institut für Bautechnik"
Abweichungen von dem in der Zulassung beschriebenen
Systemaufbaus sind nicht zulässig. Für die nachstehend
beschriebene Fassaden-Dämmung können unter anderem die
Systeme der Firmen

A) Brillux
B) Caparol
C) STO
D) Baumit

angeboten werden.

Angebotenes Erzeugnis: '

....................................................'
(vom Bieter unbedingt anzugeben. Fehlende Angabe führt
zum Ausschluß von der Vergabe)

*Hinweis*
Sofern im Rahmen der auszuführenden Leistungen
Tätigkeiten anfallen, die den Umgang mit Asbest oder
asbesthaltigen Gefahrstoffen gemäß TRGS 519 erfordern,
hat der Bieter bereits mit Angebotsabgabe folgenden
Eignungsnachweis vorzulegen:

Sachkundebescheinigung nach TRGS 519, Anlage 3, gültig
für den vorgesehenen Personenkreis.

Fehlender Nachweis führt zum Ausschluß von der Vergabe

Vor Beginn der Sanierung von Asbesthaltigen Materialien
is die zust. Behörde zu informieren und die Ausführung
der Arbeiten abzustimmen.

Nach Abschluss der Arbeiten ist der Entsorgungsnachweis
an RET/QS zuzusenden.

### Bereich 1 Wärmedämmverbundsystem

#### Abschnitt 1.2 Gerüstarbeiten

*Hinweis*
Bei Abweichungen des Regelaufbaues entsprechend der
Zulassungen, dem Produkthandbuch und der Aufbau- und
Verwendungsanleitung der Gerüsthersteller,
ist eine statische Berechnung für diesen Einzelfall zu
erstellen.

In jedem Falle ist die Eignung des Gerüstes durch den
Hersteller nachzuweisen.
Vom Ausschreibenden sind die vom Gerüst auszuführenden
Arbeiten (Verwendungszweck) des Gerüstes anzugeben,
z.B. Rohbau, Ausbau, Wärmedämm-Verbundsystem,
vorgehängte Fassade etc.
Die Gerüstböden sollten entsprechend den Arbeiten
geschlossen oder gelocht gewählt werden.
Das Gerüst dient als Abriss-, Transport-und
Arbeitsgerüst für folgende Arbeiten:

-  WDVS
-  Balkonsanierung u. Balkongeländer
-  Dacharbeiten
-  Fensteraustausch
-  Fassadenarbeiten u. Maurerarbeiten
-  Abdichtungsarbeiten

In die Einheitspreisen sind die Stand- und
Umrüstungszeiten sowie,
das Sichern der Gerüste ablaufbedingt, z.B. vor
Anbringung der Konsolen, durch erforderlichen
innenliegenden Seitenschutz-Geländer (3-Teilig),
Vorsprünge, Aufbauten und Anbauten (z.B. Vordächer,
Balkonvorsprünge,  Gebäudeanbauten, Giebelversprünge
und Höhenversätz,) etc., einzukalkulieren und werden
nicht gesondert vergütet.
Die genauen Teilrüstfächen und Zeiten werden örtlich
durch die Bauleitung vorgegeben.
Für die Lagerung von Gerüstmaterial wird dem AN eine
Fläche auf der Baustelle zugewiesen.
Das Gerüst ist allen am Bau beteiligten Gewerken
unentgeltlich zur Verfügung zu stellen und erst auf
Anordnung der Bauleitung zu entfernen.

Das Gerüst ist so aufzustellen, dass Teilflächen von
bereits fertiggestellten Leistungen
/Gebäudeabschnitten, vorzeitig abgerüstet werden
können.
Die Gerüste sind pauschal für die Gesamtbauzeit von 40
Wochen (10 Monate) zu kalkulieren.
Die Grundvorhaltung entspricht der Gesamtvorhaltezeit
über die Dauer der Gesamtbauzeit.

Zeiten für die Längervorhaltung werden nur aus Gründen
die der Auftragnehmer nicht selbst zu vertreten hat
oder aufgrund schlechten Witterungsverhältnissen, die
das Arbeiten nicht zulassen, anerkannt.
Die Zeiten für die Längervorhaltung müssen rechtzeitig
und schriftlich beim Auftraggeber angemeldet werden.
Die Freigabe/Zustimmung des Auftraggebers muss
ebenfalls schriftlich erfolgen.

**1.2.10 Besondere Maßnahmen zum Schutz Boden unter Gerüst - mit Folie, außen**
Schutzabdeckung der Bodenflächen im Bereich des
Standgerüsts herstellen, vorhalten, beseitigen und
entsorgen.

Brillux  Maler-Abdeckvlies 1533 oder gleichwertig
Menge: 200,000 m²

**1.2.20 Längenorientiertes Fassadengerüst Breitenklasse SW09**
Arbeits- und Schutzgerüst, Stahrohrrahmengerüst,  nach
DIN EN 12811-1 und DIN 4420-1 als längenorientiertes
Standgerüst herstellen, vorhalten und abbauen,
Gerüstbreite 0,73 m, mit vorlaufendem Seitenschutz

Lastklasse: 3 (2,0kN/m²) - oder Lastklasse (4/5/6)

Breitenklasse: SW09

Höhenklasse: H2
(Belastbar bis 200 kg/m², Höhe: bis ca. 20 m, Breite:
1,00m)

Grundeinsatzzeit: über die gesamte Bauzeit, alle
Gerüstlagen genutzt, Verankern nach Wahl des
Auftragnehmers, Einrüstung für WDVS-arbeiten und die
übrigen beschriebenen Arbeiten

Standfläche waagerecht auf Gelände über Lastverteiler
belastbar

Die Gerüste sind auf Fußplatten bzw. Fußspindeln auf
lastverteilenden Unterlagen aufzustellen (siehe auch
DGUV und UVV). Der Untergrund besteht aus:
Plattenbelag  und Erdreich

Die genannten Maßnahmen sind in den EP einzukalkulieren
und werden nicht gesondert vergütet.

Liefern und für die Dauer der gesamten Instandsetzungsmaßnahmen, inkl. aller Transport-, Auf-, Umbau- und
Abbaukosten.
Das Gerüst ist allen am Bau beteiligten Gewerken unentgeltlich zur Verfügung zu stellen und
erst auf Anordnung der Bauleitung zu entfernen.

Grundvorhaltung ist gleich der Gesamtvorhaltung für die
Dauer der Bauzeit (10 Monate), siehe Hinweis

Bereich : Fassade und Balkone
Menge: 2100,000 m²

**1.2.30 Vorhalten des Arbeitsgerüstes über Grundeinsatzzeit hinaus**
*** Bedarfsposition mit GB
Vorhalten und Gebrauchsüberlassung des vorbeschriebenen
Arbeitsgerüstes über die vereinbarte Grundeinsatzzeit
hinaus für jede weitere Woche.

Verlängerung der Grundeinsatzzeit des Arbeitsgerüstes
der Teilrüstflächen kann als Mehr- oder Minderkosten
bei der Verlängerung bzw. Verkürzung der Standzeit
(hier max 12 Wochen) gesehen werden.
Abrechnungen nach gemeinsamer Festlegung mit dem AG
Menge: 25200,000 m²Wo

**1.2.40 Belagverbreiterungen 36 cm wandseitig - Konsolen**
Vorhandenes Gerüst wie vor beschrieben, mit Konsolen
0,36 m,

entsprechend der Aufbau- und Verwendungsanleitung an
der Wandseite des Gerüstes einbauen, vorhalten und
wieder entfernen

Grundeinsatzzeit: über die gesamte Bauzeit
Grundvorhaltung ist gleich der Gesamtvorhaltung für die
Dauer der Bauzeit (10 Monate), siehe Hinweis

Bereich: Fassaden, Balkone,
Menge: 2100,000 m²

**1.2.50 Vorhalten der Belagverbreiterung 36 cm wandseitig über Grundeinsatzzeit hinaus**
*** Bedarfsposition ohne GB
Vorhalten und Gebrauchsüberlassung der vorbeschriebenen
Belagverbreiterung 36 cm wandseitig über die
vereinbarte Grundeinsatzzeit hinaus für jede weitere
Woche.

Verlängerung der Grundeinsatzzeit des Arbeitsgerüstes
der Teilrüstflächen kann als Mehr- oder Minderkosten
bei der Verlängerung bzw. Verkürzung der Standzeit
(hier max 12 Wochen) gesehen werden.
Abrechnungen nach gemeinsamer Festlegung mit dem AG
Menge: 25200,000 m²Wo

**1.2.60 Ausbau Dachfanggerüst**
Ausbau Dachfanggerüst für Dacheindeckungsarbeiten

(für Arbeiten auf Dächern mit mehr als 2,00 m
Absturzhöhe bis einschließlich 60° Neigung)

Vorhandenes Arbeitsgerüst wie vor beschrieben der
obersten Gerüstlage zum Dachfanggerüst nach DIN 4420-1
"Schutzgerüste" durch den Einbau von Schutzwänden aus
Schutznetzen und Belagteilen ausbauen, vorhalten und
wieder entfernen.

 Breitenklassen mindestens W 06.

Grundvorhaltung ist gleich der Gesamtvorhaltung für die
Dauer der Bauzeit, siehe Hinweis
Menge: 190,000 lfm

**1.2.70 Vorhalten des Dachfanggerüstes über Grundeinsatzzeit hinaus**
*** Bedarfsposition mit GB
Vorhalten und Gebrauchsüberlassung des vorbeschriebenen
Dachfanggerüstes über die vereinbarte Grundeinsatzzeit
hinaus für jede weitere Woche.

Verlängerung der Grundeinsatzzeit des Arbeitsgerüstes
der Teilrüstflächen kann als Mehr- oder Minderkosten
bei der Verlängerung bzw. Verkürzung der Standzeit
(hier max 12 Wochen) gesehen werden.
Abrechnungen nach gemeinsamer Festlegung mit dem AG
Menge: 2280,000 mWo

**1.2.80 Ortganggeländer - für Dacharbeiten**
Liefern, Montieren und spätere Demontage eines
temporären Ortganggeländers/Seitenschutzsystems gemäß
DIN EN 13374, Klasse C
Dachneigungen größer 30° und bis 60°, einschließlich
dynamischer Belastungsanforderungen.

System bestehend aus:

geeigneten Befestigungs- oder Stützkonstruktionen zur
Aufnahme der in Klasse C geforderten Kräfte

verstärkten Vertikalpfosten

Geländerholm/en, Zwischenholm/en und ggf. Schutzgitter
gemäß Norm

Einschließlich aller erforderlichen Befestigungsmittel,
Stützen, Ausleger oder Ballastierungen entsprechend
Herstellerangaben.

Montage gemäß Herstellervorgaben inkl. Funktions- und
Sichtprüfung der Befestigungselemente.

Anpassung des Systems an örtliche Gegebenheiten
(Ortgang, Traufe, Giebel).

Demontage und Abtransport nach Abschluss der Arbeiten.
Verwendung ausschließlich von Bauteilen mit gültiger
Zulassung oder Hersteller-Konformitätsnachweis.

Schäden an der Dachkonstruktion sind zu vermeiden;
Montage ohne Beeinträchtigung der Dachabdichtung.

Grundvorhaltung ist gleich Gesamtvorhaltung:
Ortganggeländer für eine Grundeinsatzzeit Nutzungsdauer
von 6 Monaten (24 Wochen) einkalkulieren.
Menge: 40,000 m

**1.2.90 Längervorhaltung Ortganggeländer**
*** Bedarfsposition ohne GB
Längervorhaltung Auslegergerüst

Verlängerung der Grundeinsatzzeit des Ortganggeländers
der Teilrüstflächen kann als Mehr- oder Minderkosten
bei der Verlängerung bzw. Verkürzung der Standzeit
(hier max 12 Wochen) gesehen werden.
Abrechnungen nach gemeinsamer Festlegung mit dem AG
Menge: 480,000 m

**1.2.100 Ausbau Schutzdach mit AGS**
Vorhandenes Arbeitsgerüst wie vor beschrieben mit einem
Schutzdach nach DIN 4420-1 versehen.

Breite des Schutzdaches mindestens 1,50 m,

Bordwandhöhe mindestens 1,50 m ausbauen

Schutzdach mit Belag aus abgedeckten Bohlen
gemäß DIN 4420-1, sowie den Vorschriften der
Bauberufsgenossenschaft antransportieren, montieren, vorhalten und nach Beendigung der Maßnahmen wieder demontieren sowie abtransportieren.

Bereich: Hauseingsbereiche und Hoftüren etc. nach
Anweisung Bauleitung.

Grundvorhaltung ist gleich der Gesamtvorhaltung für die
Dauer der Bauzeit (10 Monate), siehe Hinweis
Menge: 12,000 lfm

**1.2.110 Vorhalten des Schutzdaches über Grundeinsatzzeit hinaus**
*** Bedarfsposition mit GB
Längervorhaltung Schutzdächer über die Grundeinsatzzeit
hinaus

Schutzdach wie vor, jedoch Mehrkosten für jede weitere
Woche.

Verlängerung der Grundeinsatzzeit der Schutzdächer der
Teilrüstflächen kann als Mehr- oder Minderkosten bei
der Verlängerung bzw. Verkürzung der Standzeit (hier
max 12 Wochen) gesehen werden.
Abrechnungen nach gemeinsamer Festlegung mit dem AG
Menge: 144,000 mWo

**1.2.120 Gitterträger**
Systemgitterträger im Bereich von
Niedergängen, Dachüberbauten und Vorbauten, Anbauten
liefern und einbauen, in Einzellängen.

Grundvorhaltung ist gleich der Gesamtvorhaltung für die
Dauer der Bauzeit (10 Monate), siehe Hinweis
Menge: 30,000 lfm

**1.2.130 Längervorhaltung Gitterträger**
*** Bedarfsposition ohne GB
Längervorhaltung Gitterträger über die Grundeinsatzzeit

Mehrkosten für jede weitere Woche.

Verlängerung der Grundeinsatzzeit der Gitterträger der
Teilrüstflächen kann als Mehr- oder Minderkosten bei
der Verlängerung bzw. Verkürzung der Standzeit (hier
max 12 Wochen) gesehen werden.
Abrechnungen nach gemeinsamer Festlegung mit dem AG
Menge: 360,000 m/Wo

**1.2.140 Fußgängertunnel**
Fußgängertunnel mit Durchgangsrahmen für
Personenverkehr unter stehendem Gerüst, mit einer
dichten horizontalen Abdeckung gemäß DIN 4420 sowie den
Vorschriften der Bauberufsgenossenschaft
antransportieren, montieren, vorhalten und nach
Beendigung der Maßnahme wieder demontieren und
abtransportieren.

Ausführungsart: in das Gerüst eingebaut

lichte Mindesthöhe: 2,20 m
lichte Mindestbreite: 2,5 m

Bereich: Gerüste im öffentl Verkehrsraum

Fußgängertunnel wie vor, jedoch Mehrkosten für jede
weitere Woche.

Grundvorhaltung ist gleich der Gesamtvorhaltung für die
Dauer der Bauzeit (10 Monate), siehe Hinweis
Menge: 20,000 lfm

**1.2.150 Längervorhaltung Fußgängertunnel**
*** Bedarfsposition ohne GB
Längervorhaltung Fußgängertunnel über die
Grundeinsatzzeit

Mehrkosten für jede weitere Woche.

Verlängerung der Grundeinsatzzeit der Fußgängertunnel
kann als Mehr- oder Minderkosten bei der Verlängerung
bzw. Verkürzung der Standzeit (hier max 12 Wochen)
gesehen werden.
Abrechnungen nach gemeinsamer Festlegung mit dem AG
Abrechnungen nach gemeinsamer Festlegung mit dem AG
Menge: 240,000 mWo

**1.2.160 Gerüstbekleidung mit Gerüstschutznetz**
Gerüstbekleidung mit Gerüstschutznetz

Vorhandenes Gerüst wie vor besschrieben mit
Gerüstbekleidung aus Gerüstschutznetzen einbauen,
vorhalten und wieder entfernen

 Grundeinsatzzeit: über die gesamte Bauzeit

Grundvorhaltung ist gleich der Gesamtvorhaltung für die
Dauer der Bauzeit, siehe Hinweis
Menge: 2100,000 m²

**1.2.170 Vorhalten des Gerüstschutznetzes über Grundeinsatzzeit hinaus**
Vorhalten und Gebrauchsüberlassung des vorbeschriebenen
Gerüstschutznetzes über die vereinbarte
Grundeinsatzzeit hinaus für jede weitere Woche.

Verlängerung der Grundeinsatzzeit der Schutznetze  der
Teilrüstflächen kann als Mehr- oder Minderkosten bei
der Verlängerung bzw. Verkürzung der Standzeit (hier
max 12 Wochen) gesehen werden.
Abrechnungen nach gemeinsamer Festlegung mit dem AG
Menge: 25200,000 m²Wo

**1.2.180 Gerüstbekleidung mit Gerüstplane**
*** Bedarfsposition ohne GB
Gerüstbekleidung mit Gerüstplane

Vorbeschriebenes Gerüst mit Gerüstbekleidung aus
Gerüstplanen, weiß, Gewicht 200 g/m², Gitterverstärkte,
hochreißfeste PE-Folie; 5 Ösenbänder, Reißfestigkeit
ca. 750 N/ 5 cm, Temperaturbeständig von -40° C bis +
80° C einbauen, vorhalten und wieder entfernen

Grundeinsatzzeit: über die gesamte Bauzeit
Menge: 2100,000 m²

**1.2.190 Vorhalten der Gerüstplane über Grundeinsatzzeit hinaus**
*** Bedarfsposition ohne GB
Vorhalten und Gebrauchsüberlassung der vorbeschriebenen
Gerüstplane über die vereinbarte Grundeinsatzzeit
hinaus für jede weitere Woche.

Verlängerung der Grundeinsatzzeit der Gerüstplanen der
Teilrüstflächen kann als Mehr- oder Minderkosten bei
der Verlängerung bzw. Verkürzung der Standzeit (hier
max 12 Wochen) gesehen werden.
Abrechnungen nach gemeinsamer Festlegung mit dem AG
Menge: 25200,000 m²Wo

**1.2.200 Podeststreppenturm, Aufbau Vorhalten, Abbau**
Gerüsttreppenturm nach DIN EN 12811-1 "Arbeitsgerüste",
als Aufstieg zum Erreichen hochgelegener Arbeitsplätze.

Aufbauhöhe: bis ca. 25 m, als gleichläufige Treppe

zugelassen für eine Belastung von 2 kN/m², in das
Gerüst der Pos. Stahlrohrrahmengerüst. integriert

einschließlich Außen- und Innengeländer mit
entsprechenden Halterungen erstellen, vorhalten und
wieder entfernen.

Der Zugang zum Treppenlauf EG ist allseitig durch
Bauzaunelemente zu umschliessen, mit OSB-Platten
einzuhausen und mit einem  verschließbaren
Öffnungselement auszustatten.
Passend zum Element ist eine Kette mit Vorhängeschloss
mit mindestens 3 Schlüsseln zu liefern.

Einbauort: strassenseitig und hofseitig

Grundvorhaltung ist gleich der Gesamtvorhaltung für die
Dauer der Bauzeit (10 Monate), siehe Hinweis
Menge: 4,000 Stk

**1.2.210 Vorhalten des Podesttreppenturm über die Grundeinsatzzeit hinaus**
*** Bedarfsposition ohne GB
Podesttreppenturm, wie vor beschrieben über die
vereinbarte Grundeinsatzzeit hinaus für jede weitere
Woche.

Längervorhaltung Mehrkosten für jede weitere Woche.

Verlängerung der Grundeinsatzzeit der Treppentürme der
Teilrüstflächen kann als Mehr- oder Minderkosten bei
der Verlängerung bzw. Verkürzung der Standzeit (hier
max 12 Wochen) gesehen werden.
Abrechnungen nach gemeinsamer Festlegung mit dem AG
Menge: 48,000 StWo

**1.2.220 Aufstockung Arbeitsgerüst für Wetterschutzdach (Kopfeinhausung)**
Der Gerüstkopf ist als wasserdichter Wetterschutz
einzuhausen.
Die Einhausung ist sturmsicher zu befestigen bis WS 6.
Der
statische Nachweis für die windsichere Befestigung ist
eine
Nebenleistung und in den EP einzukalkulieren, ebenso
die
Sicherung und Wartung der Einhausung während der
Bauzeit.

Grundvorhaltung ist gleich der Gesamtvorhaltung für die
Dauer der Bauzeit, siehe Hinweis
Menge: 190,000 lfdm

**1.2.230 Vorhalten der Aufstockung Arbeitsgerüst für Wetterschutzdach über die Grundeinsatzzeit hinaus**
*** Bedarfsposition ohne GB
Kopfeinhausung Vorhaltung über die Grundeinsatzzeit

Kopfeinhausung wie vor, jedoch
Mehrkosten für jede weitere Woche.

Verlängerung der Grundeinsatzzeit der Kopfeinhausung
der Teilrüstflächen kann als Mehr- oder Minderkosten
bei der Verlängerung bzw. Verkürzung der Standzeit
(hier max 8 Wochen) gesehen werden.
Abrechnungen nach gemeinsamer Festlegung mit dem AG
Menge: 1520,000 mWo

**1.2.240 Absturzsicherung Protektplatten**
Absturzsicherung im Hinterhof, im Bereich der
Innenbalkone/Laubengänge zur Sanierung der
Balkongeländer mittels Layher Protektplatten als
Geländer bzw. Absturzsicherung, an das vorhandene
Gerüst montiert, erstellen, vorhalten und abbauen. Das
bauablaufbedingte Umrüsten, Umabuen und ggf. Versetzen
der Protektplatten ist in diese Posittion
einzukalkulieren und wird nicht gesondert vergütet.
Montage nach Abstimmung mit der BL des AG.
Grundvorhaltung ist gleich der Gesamtvorhaltung für die
Dauer der
Bauzeit (10 Monate), siehe Hinweis
Menge: 65,000 lfdm

**1.2.250 Längervohaltung Protektplatten**
Längervorhaltung Protektplatten aus Vorposition.
Mehrkosten für jede weitere Woche.
Verlängerung der Grundeinsatzzeit der Protektplatten
der Teilrüstflächen kann als Mehr- oder Minderkosten
bei der Verlängerung bzw. Verkürzung der Standzeit
(hier max 12 Wochen) gesehen werden.
Abrechnungen nach gemeinsamer Festlegung mit dem AG
Menge: 780,000 mWo

**1.2.260 Alternativ Sicherung Laubengänge Schutzgeländer**
*** Bedarfsposition ohne GB
Sicherung Laubengänge mittels
Schraubschutz-Geländerzwinge, Geländerhöhe 1,00 m
(nch DIN EN 13374-A), einschließlich der geeigneten
Seitenschutzbretter, 3-reihig. Arbeiten entsprechen
der Vorgaben des Herstellers (Fabrikat: Layher oder
gleichwertig)
Nach Demontage der alten Brüstungen
aufbauen/anbringen, für die Dauer der Arbeiten
Sanierungs-u. Fassadenarbeiten vorhalten und für die
Montage der neuen Brüstungen wieder abbauen.
Das bauablaufbedingte Umrüsten, Umabuen und ggf.
Versetzen des Schutzgeländers  ist in diese Posittion
einzukalkulieren und wird nicht gesondert vergütet.

Grundvorhaltung ist gleich der Gesamtvorhaltung für die
Dauer der Bauzeit (10 Monate), siehe Hinweis
Menge: 65,000 m

**1.2.270 Längervorhaltung Schutzgeländer**
*** Bedarfsposition ohne GB
Längervorhaltung der Schutzgeländer aus Vorpositon.

Mehrkosten für jede weitere Woche.

Verlängerung der Grundeinsatzzeit der Schutzgeländer
der Teilrüstflächen kann als Mehr- oder Minderkosten
bei der Verlängerung bzw. Verkürzung der Standzeit
(hier max 12 Wochen) gesehen werden.
Abrechnungen nach gemeinsamer Festlegung mit dem AG
Menge: 780,000 mWo

**1.2.280 Bauaufzüge Personen und Material**
*** Bedarfsposition ohne GB
Materialaufzug GEDA 300 Z bis 300kg

-Materialaufzug
-Tragfähigkeit Material: 300kg
-Förderhöhe bis ca. 22 m
-Stromanschluss  230V / 50HZ / 16A

Lieferung und Montage vor Ort. Inkl. Unterweisung für
Bediener
vor Ort.
Monatliche Überprüfung Arbeitssicherheit mit
Protokollführung.

Grundvorhaltung ist gleich der Gesamtvorhaltung für die
Dauer der Bauzeit, siehe Hinweis
Menge: 2,000 Stk

**1.2.290 Vorhalten der Bauaufzüge über Grundeinsatzzeit hinaus**
*** Bedarfsposition ohne GB
Längervorhaltung Materialaufzug GEDA 300 Z bis 300kg

Mehrkosten für jede weitere Woche.

Verlängerung der Grundeinsatzzeit des Materialaufzugs
der Teilrüstflächen kann als Mehr- oder Minderkosten
bei der Verlängerung bzw. Verkürzung der Standzeit
(hier max 8 Wochen) gesehen werden.
Abrechnungen nach gemeinsamer Festlegung mit dem AG.
Menge: 2,000 StWo

**1.2.300 Ankerlöcher mit Gerüstanker-Stopfen schließen und beiarbeiten**
Ankerlöcher beim Gerüstabbau mit Gerüstanker-Stopfen
schließen und mit dem gleichen Werkstoff zur
Schlussbeschichtung (Oberputz bzw. Oberputz
einschließlich Schlussanstrich) abdecken und
beiarbeiten.

Brillux  Gerüstanker-Stopfen 3496 oder gleichwertig
Menge: 200,000 Stk

**1.2.310 Seilzuganlage**
Fachgerechtes Anbringen einer Seilzuganlage zum
Auftransport von Materialien
Menge: 4,000 Stk

USt %: 19,00
